# Carril electrificat trifàsic "LLEDÓ"

- Propietat de l'arxiu: CYPE INGENIEROS, S.A.
- Format: FIEBDC-3/2002
- Divisa: EUR
- Costos indirectes: 3.00 %
- IVA: 21.00 %

## I Instal·lacions

### II Il·luminació

#### III Interior

**III205** m Carril electrificat trifàsic "LLEDÓ".
Carril electrificat trifàsic universal, per a 230/400 V de tensió i 16 A d'intensitat màxima, format per perfil d'alumini extrudit, de 56x32,5x1000 mm, de color negre, model VINXTSF41002 "LLEDÓ"; tres circuits independents més un de neutre i un altre de presa de terra; protecció IP20 i aïllament classe F. Instal·lació encastada.
Inclou: Replanteig i traçat. Muntatge, connexionat i comprovació del seu correcte funcionament.
Criteri d'amidament de projecte: Longitud mesurada segons documentació gràfica de Projecte.
Criteri de mesura d'obra: Es mesurarà la longitud realment executada segons especificacions de Projecte.
Criteri de valoració econòmica: El preu no inclou les ajudes de paleta per a instal·lacions.

| Codi | Ut | Descripció | Rendiment | Preu | Import |
|---|---|---|---|---|---|
| mt34ctl015aa | m | Carril electrificat trifàsic universal, per a 230/400 V de tensió i 16 A d'intensitat màxima, format per perfil d'alumini extrudit, de 56x32,5x1000 mm, de color negre, model VINXTSF41002 "LLEDÓ"; tres circuits independents més un de neutre i un altre de presa de terra; protecció IP20 i aïllament classe F, per a encastar. (material) | 1.000 | 28.44 | 28.44 |
| mo003 | h | Oficial 1ª electricista. (mà d'obra) | 0.124 | 25.32 | 3.14 |
| mo102 | h | Ajudant electricista. (mà d'obra) | 0.124 | 21.74 | 2.70 |
| % | % | Costos directes complementaris | 2 % | 34.28 | 0.69 |
|  |  | Costos directes |  |  | 34.97 |
