# Lluminària de superfície per capçal de llit d'hospital "LLEDÓ"

- Propietat de l'arxiu: CYPE INGENIEROS, S.A.
- Format: FIEBDC-3/2002
- Divisa: EUR
- Costos indirectes: 3.00 %
- IVA: 21.00 %

## I Instal·lacions

### II Il·luminació

#### III Interior

**III026** U Lluminària de superfície per capçal de llit d'hospital "LLEDÓ".
Lluminària rectangular per a capçal de llit d'hospital, d'alumini extrudit, acabat termoesmaltat, de color RAL 9006, no regulable, sèrie Medical 900, referència 9980010840966GA "LLEDÓ", de 206x966x74 mm, amb llum LED LED840, temperatura de color 4000 K, de 20 W, de llum directa, llum LED LED840, temperatura de color 4000 K, de 14 W, de llum indirecta, òptica formada per dos reflectors interiors de color blanc, difusors de policarbonat, índex de reproducció cromàtica major de 80, flux lluminós 1100 lúmens de llum directa, flux lluminós 2000 lúmens de llum indirecta, alimentació a 220/240 V i 50-60 Hz, grau de protecció IP40. Instal·lació en superfície.
Inclou: Replanteig. Muntatge, connexionat i comprovació del seu correcte funcionament.
Criteri d'amidament de projecte: Nombre d'unitats previstes, segons documentació gràfica de Projecte.
Criteri de mesura d'obra: Es mesurarà el nombre d'unitats realment executades segons especificacions de Projecte.

| Codi | Ut | Descripció | Rendiment | Preu | Import |
|---|---|---|---|---|---|
| mt34lle190a | U | Lluminària rectangular per a capçal de llit d'hospital, d'alumini extrudit, acabat termoesmaltat, de color RAL 9006, no regulable, sèrie Medical 900, referència 9980010840966GA "LLEDÓ", de 206x966x74 mm, amb llum LED LED840, temperatura de color 4000 K, de 20 W, de llum directa, llum LED LED840, temperatura de color 4000 K, de 14 W, de llum indirecta, òptica formada per dos reflectors interiors de color blanc, difusors de policarbonat, índex de reproducció cromàtica major de 80, flux lluminós 1100 lúmens de llum directa, flux lluminós 2000 lúmens de llum indirecta, alimentació a 220/240 V i 50-60 Hz, grau de protecció IP40. (material) | 1.000 | 626.00 | 626.00 |
| mo003 | h | Oficial 1ª electricista. (mà d'obra) | 0.289 | 25.32 | 7.32 |
| mo102 | h | Ajudant electricista. (mà d'obra) | 0.289 | 21.74 | 6.28 |
| % | % | Costos directes complementaris | 2 % | 639.60 | 12.79 |
|  |  | Costos directes |  |  | 652.39 |
