# Lluminària suspesa tipus Downlight, de 320 mm de diàmetre i 355 mm d'altura, per a làmpada fluorescent triple TC-TEL de 26 W, model Miniyes 1x26W TC-TEL Reflector "LAMP"

- Propietat de l'arxiu: CYPE INGENIEROS, S.A.
- Format: FIEBDC-3/2002
- Divisa: EUR
- Costos indirectes: 3.00 %
- IVA: 21.00 %

## I Instal·lacions

### II Il·luminació

#### III Interior

**III120** U Lluminària suspesa tipus Downlight, de 320 mm de diàmetre i 355 mm d'altura, per a làmpada fluorescent triple TC-TEL de 26 W, model Miniyes 1x26W TC-TEL Reflector "LAMP".
Subministrament i instal·lació de lluminària suspesa tipus Downlight, de 320 mm de diàmetre i 355 mm d'altura, per a làmpada fluorescent triple TC-TEL de 26 W, model Miniyes 1x26W TC-TEL Reflector "LAMP", amb cos d'alumini extrudit RAL 9006 amb equip d'encesa electrònic i aletes de refrigeració; protecció IP 20; reflector metal·litzat mat; sistema de suspensió per cable d'acer de 3x0,75 mm de diàmetre i 4 m de longitud màxima. Inclús làmpades.
Inclou: Replanteig. Muntatge, connexionat i comprovació del seu correcte funcionament.
Criteri d'amidament de projecte: Nombre d'unitats previstes, segons documentació gràfica de Projecte.
Criteri de mesura d'obra: Es mesurarà el nombre d'unitats realment executades segons especificacions de Projecte.

| Codi | Ut | Descripció | Rendiment | Preu | Import |
|---|---|---|---|---|---|
| mt34lam050saa | U | Lluminària suspesa tipus Downlight, de 320 mm de diàmetre i 355 mm d'altura, per a làmpada fluorescent triple TC-TEL de 26 W, model Miniyes 1x26W TC-TEL Reflector "LAMP", amb cos d'alumini extrudit RAL 9006 amb equip d'encesa electrònic i aletes de refrigeració; protecció IP 20; reflector metal·litzat mat; sistema de suspensió per cable d'acer de 3x0,75 mm de diàmetre i 4 m de longitud màxima. (material) | 1.000 | 144.06 | 144.06 |
| mt34tuf020t | U | Làmpada fluorescent compacta TC-TEL de 26 W. (material) | 1.000 | 8.69 | 8.69 |
| mo003 | h | Oficial 1ª electricista. (mà d'obra) | 0.237 | 24.08 | 5.71 |
| mo102 | h | Ajudant electricista. (mà d'obra) | 0.237 | 20.65 | 4.89 |
| % | % | Costos directes complementaris | 2 % | 163.35 | 3.27 |
|  |  | Costos directes |  |  | 166.62 |
