# Lluminària de superfície, de 652x652x100 mm, per a 4 làmpades fluorescents TL de 18 W

- Propietat de l'arxiu: CYPE INGENIEROS, S.A.
- Format: FIEBDC-3/2002
- Divisa: EUR
- Costos indirectes: 3.00 %
- IVA: 21.00 %

## I Instal·lacions

### II Il·luminació

#### III Interior

**III140** U Lluminària de superfície, de 652x652x100 mm, per a 4 làmpades fluorescents TL de 18 W.
Subministrament i instal·lació de lluminària de superfície, de 652x652x100 mm, per a 4 làmpades fluorescents TL de 18 W, amb cos de lluminària de xapa d'acer lacat en color blanc, cantoneres de ABS i lamel·les transversals estriades; reflector d'alumini brillant; balast magnètic; protecció IP 20 i aïllament classe F. Inclús làmpades.
Inclou: Replanteig. Muntatge, connexionat i comprovació del seu correcte funcionament.
Criteri d'amidament de projecte: Nombre d'unitats previstes, segons documentació gràfica de Projecte.
Criteri de mesura d'obra: Es mesurarà el nombre d'unitats realment executades segons especificacions de Projecte.

| Codi | Ut | Descripció | Rendiment | Preu | Import |
|---|---|---|---|---|---|
| mt34lam120cs | U | Lluminària de superfície, de 652x652x100 mm, per a 4 làmpades fluorescents TL de 18 W, amb cos de lluminària de xapa d'acer lacat en color blanc, cantoneres de ABS i lamel·les transversals estriades; reflector d'alumini brillant; balast magnètic; protecció IP 20 i aïllament classe F. (material) | 1.000 | 115.31 | 115.31 |
| mt34tuf010k | U | Tub fluorescent TL de 18 W. (material) | 4.000 | 7.21 | 28.84 |
| mo003 | h | Oficial 1ª electricista. (mà d'obra) | 0.177 | 24.08 | 4.26 |
| mo102 | h | Ajudant electricista. (mà d'obra) | 0.177 | 20.65 | 3.66 |
| % | % | Costos directes complementaris | 2 % | 152.07 | 3.04 |
|  |  | Costos directes |  |  | 155.11 |
