# Aplic de pared, de 402x130x400 mm, per a 1 làmpada fluorescent TC-L de 24 W, model OD-6916 1x24W BF TC-L "ODEL-LUX"

- Propietat de l'arxiu: CYPE INGENIEROS, S.A.
- Format: FIEBDC-3/2002
- Divisa: EUR
- Costos indirectes: 3.00 %
- IVA: 21.00 %

## I Instal·lacions

### II Il·luminació

#### III Interior

**III160** U Aplic de pared, de 402x130x400 mm, per a 1 làmpada fluorescent TC-L de 24 W, model OD-6916 1x24W BF TC-L "ODEL-LUX".
Subministrament i instal·lació d'aplic de pared, de 402x130x400 mm, per a 1 làmpada fluorescent TC-L de 24 W, model OD-6916 1x24W BF TC-L "ODEL-LUX", amb cos de lluminària format per perfils d'alumini extrudit, termoesmaltat, blanc; reflector termoesmaltat blanc; difusor de policarbonat amb xapa microperforada; protecció IP 20, aïllament classe F i rendiment major del 65%. Inclús làmpades.
Inclou: Replanteig. Muntatge, connexionat i comprovació del seu correcte funcionament.
Criteri d'amidament de projecte: Nombre d'unitats previstes, segons documentació gràfica de Projecte.
Criteri de mesura d'obra: Es mesurarà el nombre d'unitats realment executades segons especificacions de Projecte.

| Codi | Ut | Descripció | Rendiment | Preu | Import |
|---|---|---|---|---|---|
| mt34ode030b | U | Aplic de pared, de 402x130x400 mm, per a 1 làmpada fluorescent TC-L de 24 W, model OD-6916 1x24W BF TC-L "ODEL-LUX", amb cos de lluminària format per perfils d'alumini extrudit, termoesmaltat, blanc; reflector termoesmaltat blanc; difusor de policarbonat amb xapa microperforada; protecció IP 20, aïllament classe F i rendiment major del 65%. (material) | 1.000 | 120.08 | 120.08 |
| mt34tuf020e | U | Làmpada fluorescent compacta TC-L de 24 W. (material) | 1.000 | 4.83 | 4.83 |
| mo003 | h | Oficial 1ª electricista. (mà d'obra) | 0.177 | 24.08 | 4.26 |
| mo102 | h | Ajudant electricista. (mà d'obra) | 0.177 | 20.65 | 3.66 |
| % | % | Costos directes complementaris | 2 % | 132.83 | 2.66 |
|  |  | Costos directes |  |  | 135.49 |
