# Lluminària sobre carril electrificat trifàsic "LLEDÓ"

- Propietat de l'arxiu: CYPE INGENIEROS, S.A.
- Format: FIEBDC-3/2002
- Divisa: EUR
- Costos indirectes: 3.00 %
- IVA: 21.00 %

## I Instal·lacions

### II Il·luminació

#### III Interior

**III235** U Lluminària sobre carril electrificat trifàsic "LLEDÓ".
Lluminària de xapa d'acer, acabat termoesmaltat, de color blanc, no regulable, sèrie Forum carril electrificat trifàsic, referència 59813078400FLBM "LLEDÓ", de 54 W, alimentació a 220/240 V i 50-60 Hz, de 124,2x769x145,4 mm, amb llum LED no reemplaçable LED840, temperatura de color 4000 K, òptica formada per reflector recobert amb alumini vaporitzat, acabat molt brillant, d'alt rendiment, feix de llum extensiu, índex de reproducció cromàtica major de 80, flux lluminós 5400 lúmens, grau de protecció IP20. Instal·lació sobre carril electrificat trifàsic.
Inclou: Replanteig. Muntatge, connexionat i comprovació del seu correcte funcionament.
Criteri d'amidament de projecte: Nombre d'unitats previstes, segons documentació gràfica de Projecte.
Criteri de mesura d'obra: Es mesurarà el nombre d'unitats realment executades segons especificacions de Projecte.
Criteri de valoració econòmica: El preu no inclou el carril electrificat trifàsic.

| Codi | Ut | Descripció | Rendiment | Preu | Import |
|---|---|---|---|---|---|
| mt34lle160f | U | Lluminària per a carril electrificat trifàsic, de xapa d'acer, acabat termoesmaltat, de color blanc, no regulable, sèrie Forum carril electrificat trifàsic, referència 59813078400FLBM "LLEDÓ", de 54 W, alimentació a 220/240 V i 50-60 Hz, de 124,2x769x145,4 mm, amb llum LED no reemplaçable LED840, temperatura de color 4000 K, òptica formada per reflector recobert amb alumini vaporitzat, acabat molt brillant, d'alt rendiment, feix de llum extensiu, índex de reproducció cromàtica major de 80, flux lluminós 5400 lúmens, grau de protecció IP20. (material) | 1.000 | 202.56 | 202.56 |
| mo003 | h | Oficial 1ª electricista. (mà d'obra) | 0.116 | 25.32 | 2.94 |
| mo102 | h | Ajudant electricista. (mà d'obra) | 0.116 | 21.74 | 2.52 |
| % | % | Costos directes complementaris | 2 % | 208.02 | 4.16 |
|  |  | Costos directes |  |  | 212.18 |
