# Lluminària suspesa per a indústria "LLEDÓ"

- Propietat de l'arxiu: CYPE Ingenieros S.A.
- Format: FIEBDC-3/2016
- Programa: Generador de preus de la construcció. CYPE Ingenieros, S.A.
- Data: 02/11/2021
- Divisa: EUR
- Costos indirectes: 3 %
- IVA: 21 %

## I Instal·lacions

### II Il·luminació

#### III Interior

**III075** U Lluminària suspesa per a indústria "LLEDÓ".
Lluminària per a indústria, de xapa d'acer, acabat termoesmaltat, de color grafit acabat texturitzat, no regulable, sèrie S840 IP65, referència 84751808400FLOX "LLEDÓ", de 162 W, alimentació a 220/240 V i 50-60 Hz, de 640x640x106 mm, amb llum LED LED840, temperatura de color 4000 K, òptica formada per reflector d'alt rendiment, feix de llum extensiu, altura màxima d'instal·lació 5 m, difusor de polimetilmetacrilat (PMMA), índex de reproducció cromàtica major de 80, flux lluminós 16690 lúmens, grau de protecció IP65, amb cable tripolar, amb conductor flexible de coure classe 5 de 1 mm² de secció, amb aïllament lliure de halògens, UNE 21123-2, de 1,5 m de longitud i quatre punts d'ancoratge, amb sistema amb cable d'acer per a instal·lació de lluminària suspesa regulable en altura, referència 847500000000K. Instal·lació suspesa.
Inclou: Replanteig. Muntatge, connexionat i comprovació del seu correcte funcionament.
Criteri d'amidament de projecte: Nombre d'unitats previstes, segons documentació gràfica de Projecte.
Criteri de mesura d'obra: Es mesurarà el nombre d'unitats realment executades segons especificacions de Projecte.

| Codi | Ut | Descripció | Rendiment | Preu | Import |
|---|---|---|---|---|---|
| mt34lle200bj | U | Lluminària per a indústria, de xapa d'acer, acabat termoesmaltat, de color grafit acabat texturitzat, no regulable, sèrie S840 IP65, referència 84751808400FLOX "LLEDÓ", de 162 W, alimentació a 220/240 V i 50-60 Hz, de 640x640x106 mm, amb llum LED LED840, temperatura de color 4000 K, òptica formada per reflector d'alt rendiment, feix de llum extensiu, altura màxima de instal·lació 5 m, difusor de polimetilmetacrilat (PMMA), índex de reproducció cromàtica major de 80, flux lluminós 16690 lúmens, grau de protecció IP65, amb cable tripolar, amb conductor flexible de coure classe 5 de 1 mm² de secció, amb aïllament lliure de halògens, UNE 21123-2, de 1,5 m de longitud i quatre punts d'ancoratge, per suspendre de sostre o estructura. (material) | 1 | 655.71 | 655.710 |
| mt34lle201d | U | Sistema amb cable d'acer per a instal·lació de lluminària suspesa regulable en altura, referència 847500000000K "LLEDÓ". (material) | 1 | 43.78 | 43.780 |
| mo003 | h | Oficial 1ª electricista. (mà d'obra) | 0.289 | 25.32 | 7.317 |
| mo102 | h | Ajudant electricista. (mà d'obra) | 0.289 | 21.74 | 6.283 |
| % | % | Costos directes complementaris | 2 % | 713.090 | 14.262 |
|  |  | Costos directes |  |  | 727.352 |
