# Lluminària encastada "LLEDÓ"

- Propietat de l'arxiu: CYPE Ingenieros S.A.
- Format: FIEBDC-3/2016
- Programa: Generador de preus de la construcció. CYPE Ingenieros, S.A.
- Data: 02/11/2021
- Divisa: EUR
- Costos indirectes: 3 %
- IVA: 21 %

## I Instal·lacions

### II Il·luminació

#### III Interior

**III135** U Lluminària encastada "LLEDÓ".
Lluminària quadrada de sostre, de xapa d'acer, acabat termoesmaltat, de color blanc acabat mat, no regulable, sèrie eQ Modular System 60x60 M4, referència 3255E42683000BM "LLEDÓ", de 24 W, alimentació a 220/240 V i 50-60 Hz, de 597x597x63 mm, amb quatre llums LED LED830, temperatura de color 3000 K, òptica formada per reflector recobert amb alumini vaporitzat, acabat molt brillant, d'alt rendiment, feix de llum extensiu 72°, marc embellidor, índex d'enlluernament unificat menor de 19, índex de reproducció cromàtica major de 80, flux lluminós 2393 lúmens, grau de protecció IP40, amb elements de fixació per a fals sostre d'escaiola o de plaques de guix laminat, referència 3255000000000, ventosa per a instal·lació ràpida i registre de lluminària, referència 325500000000K. Instal·lació encastada.
Inclou: Replanteig. Muntatge, connexionat i comprovació del seu correcte funcionament.
Criteri d'amidament de projecte: Nombre d'unitats previstes, segons documentació gràfica de Projecte.
Criteri de mesura d'obra: Es mesurarà el nombre d'unitats realment executades segons especificacions de Projecte.
Criteri de valoració econòmica: El preu no inclou les ajudes de paleta per a instal·lacions.

| Codi | Ut | Descripció | Rendiment | Preu | Import |
|---|---|---|---|---|---|
| mt34lle091aa | U | Lluminària quadrada de sostre, de xapa d'acer, acabat termoesmaltat, de color blanc acabat mat, no regulable, sèrie eQ Modular System 60x60 M4, referència 3255E42683000BM "LLEDÓ", de 24 W, alimentació a 220/240 V i 50-60 Hz, de 597x597x63 mm, amb quatre llums LED LED830, temperatura de color 3000 K, òptica formada per reflector recobert amb alumini vaporitzat, acabat molt brillant, d'alt rendiment, feix de llum extensiu 72°, marc embellidor, índex d'enlluernament unificat menor de 19, índex de reproducció cromàtica major de 80, flux lluminós 2393 lúmens, grau de protecció IP40, per a encastar. (material) | 1 | 210.08 | 210.080 |
| mt34lle097a | U | Elements de fixació per a fals sostre d'escaiola o de plaques de guix laminat, referència 3255000000000 "LLEDÓ". (material) | 1 | 17.69 | 17.690 |
| mt34lle099a | U | Ventosa per a instal·lació ràpida i registre de lluminària, referència 325500000000K "LLEDÓ". (material) | 1 | 82 | 82.000 |
| mo003 | h | Oficial 1ª electricista. (mà d'obra) | 0.347 | 25.32 | 8.786 |
| mo102 | h | Ajudant electricista. (mà d'obra) | 0.347 | 21.74 | 7.544 |
| % | % | Costos directes complementaris | 2 % | 326.100 | 6.522 |
|  |  | Costos directes |  |  | 332.622 |
