# Lluminària de peu orientable, de 725x220x55 mm, per a 1 làmpada fluorescent TC-L de 55 W, model NOA Pie 1x55W TC-L Titanio "L&D"

- Propietat de l'arxiu: CYPE INGENIEROS, S.A.
- Format: FIEBDC-3/2002
- Divisa: EUR
- Costos indirectes: 3.00 %
- IVA: 21.00 %

**III180** U Lluminària de peu orientable, de 725x220x55 mm, per a 1 làmpada fluorescent TC-L de 55 W, model NOA Pie 1x55W TC-L Titanio "L&D".
Subministrament i instal·lació de lluminària de peu orientable, de 725x220x55 mm, per a 1 làmpada fluorescent TC-L de 55 W, model NOA Pie 1x55W TC-L Titanio "L&D", amb cos de lluminària d'alumini, color titani; difusor acrílic microprismàtic de llum directa i difusor acrílic transparent de llum indirecta; protecció IP 20 i aïllament classe F; detector de moviment; interruptor amb cèl·lula fotoelèctrica, pal de 1,8 m d'altura i base quadrada d'acer inoxidable. Inclús làmpades.
Inclou: Muntatge, connexionat i comprovació del seu correcte funcionament.
Criteri d'amidament de projecte: Nombre d'unitats previstes, segons documentació gràfica de Projecte.
Criteri de mesura d'obra: Es mesurarà el nombre d'unitats realment executades segons especificacions de Projecte.

| Codi | Ut | Descripció | Rendiment | Preu | Import |
|---|---|---|---|---|---|
| mt34lyd150b | U | Lluminària de peu orientable, de 725x220x55 mm, per a 1 làmpada fluorescent TC-L de 55 W, model NOA Pie 1x55W TC-L Titanio "L&D", amb cos de lluminària d'alumini, color titani; difusor acrílic microprismàtic de llum directa i difusor acrílic transparent de llum indirecta; protecció IP 20 i aïllament classe F; detector de moviment; interruptor amb cèl·lula fotoelèctrica, pal de 1,8 m d'altura i base quadrada d'acer inoxidable. (material) | 1.000 | 698.00 | 698.00 |
| mt34tuf020j | U | Làmpada fluorescent compacta TC-L de 55 W. (material) | 1.000 | 5.52 | 5.52 |
| mo003 | h | Oficial 1ª electricista. (mà d'obra) | 0.118 | 24.08 | 2.84 |
| mo102 | h | Ajudant electricista. (mà d'obra) | 0.118 | 20.65 | 2.44 |
| % | % | Costos directes complementaris | 2 % | 708.80 | 14.18 |
|  |  | Costos directes |  |  | 722.98 |
