# Projector d'encastar telescòpic i orientable, de 146 mm de diàmetre i 140 mm d'altura, per a 1 làmpada halògena QT 12 de 75 W, model EVENT RTS 1x75W QT-LP12 Super Spot Blanco Mate "ODEL-LUX"

- Propietat de l'arxiu: CYPE INGENIEROS, S.A.
- Format: FIEBDC-3/2002
- Divisa: EUR
- Costos indirectes: 3.00 %
- IVA: 21.00 %

**III220** U Projector d'encastar telescòpic i orientable, de 146 mm de diàmetre i 140 mm d'altura, per a 1 làmpada halògena QT 12 de 75 W, model EVENT RTS 1x75W QT-LP12 Super Spot Blanco Mate "ODEL-LUX".
Subministrament i instal·lació de projector d'encastar telescòpic i orientable, de 146 mm de diàmetre i 140 mm d'altura, per a 1 làmpada halògena QT 12 de 75 W, model EVENT RTS 1x75W QT-LP12 Super Spot Blanco Mate "ODEL-LUX"; bastiment exterior de plàstic, color blanc mate; cos de plàstic, termoesmaltat color blanc mate; reflector d'alumini; òptica super intensiva; sistema d'ancoratge; balast electrònic; protecció IP 20 i aïllament classe F. Inclús làmpades.
Inclou: Replanteig. Muntatge, connexionat i comprovació del seu correcte funcionament.
Criteri d'amidament de projecte: Nombre d'unitats previstes, segons documentació gràfica de Projecte.
Criteri de mesura d'obra: Es mesurarà el nombre d'unitats realment executades segons especificacions de Projecte.
Criteri de valoració econòmica: El preu no inclou les ajudes de paleta per a instal·lacions.

| Codi | Ut | Descripció | Rendiment | Preu | Import |
|---|---|---|---|---|---|
| mt34ode590jd | U | Projector d'encastar telescòpic i orientable, de 146 mm de diàmetre i 140 mm d'altura, per a 1 làmpada halògena QT 12 de 75 W, model EVENT RTS 1x75W QT-LP12 Super Spot Blanco Mate "ODEL-LUX"; bastiment exterior de plàstic, color blanc mate; cos de plàstic, termoesmaltat color blanc mate; reflector d'alumini; òptica super intensiva; sistema d'ancoratge; balast electrònic; protecció IP 20 i aïllament classe F. (material) | 1.000 | 179.04 | 179.04 |
| mt34lha010g | U | Làmpada halògena QT 12 de 75 W. (material) | 1.000 | 9.77 | 9.77 |
| mo003 | h | Oficial 1ª electricista. (mà d'obra) | 0.473 | 24.08 | 11.39 |
| mo102 | h | Ajudant electricista. (mà d'obra) | 0.473 | 20.65 | 9.77 |
| % | % | Costos directes complementaris | 2 % | 209.97 | 4.20 |
|  |  | Costos directes |  |  | 214.17 |
