# Lluminària de sostre, de 597x597x85 mm, per a 3 làmpades fluorescents TL de 18 W, model OD-3441 3x18W AF TL "ODEL-LUX"

- Propietat de l'arxiu: CYPE INGENIEROS, S.A.
- Format: FIEBDC-3/2002
- Divisa: EUR
- Costos indirectes: 3.00 %
- IVA: 21.00 %

## I Instal·lacions

### II Il·luminació

#### III Interior

**III130** U Lluminària de sostre, de 597x597x85 mm, per a 3 làmpades fluorescents TL de 18 W, model OD-3441 3x18W AF TL "ODEL-LUX".
Subministrament i instal·lació de lluminària de sostre, de 597x597x85 mm, per a 3 làmpades fluorescents TL de 18 W, model OD-3441 3x18W AF TL "ODEL-LUX"; cos de lluminària de xapa d'acer termo-esmaltat en color blanc; òptica formada per lamel·les longitudinals i transversals parabòliques d'alumini acabat semimat; balast magnètic; protecció IP 20 i aïllament classe F. Inclús làmpades.
Inclou: Replanteig. Muntatge, connexionat i comprovació del seu correcte funcionament.
Criteri d'amidament de projecte: Nombre d'unitats previstes, segons documentació gràfica de Projecte.
Criteri de mesura d'obra: Es mesurarà el nombre d'unitats realment executades segons especificacions de Projecte.
Criteri de valoració econòmica: El preu no inclou les ajudes de paleta per a instal·lacions.

| Codi | Ut | Descripció | Rendiment | Preu | Import |
|---|---|---|---|---|---|
| mt34ode270qa | U | Lluminària de sostre, de 597x597x85 mm, per a 3 làmpades fluorescents TL de 18 W, model OD-3441 3x18W AF TL "ODEL-LUX"; cos de lluminària de xapa d'acer termo-esmaltat en color blanc; òptica formada per lamel·les longitudinals i transversals parabòliques d'alumini acabat semimat; balast magnètic; protecció IP 20 i aïllament classe F. (material) | 1.000 | 100.53 | 100.53 |
| mt34tuf010k | U | Tub fluorescent TL de 18 W. (material) | 3.000 | 7.21 | 21.63 |
| mo003 | h | Oficial 1ª electricista. (mà d'obra) | 0.509 | 24.08 | 12.26 |
| mo102 | h | Ajudant electricista. (mà d'obra) | 0.509 | 20.65 | 10.51 |
| % | % | Costos directes complementaris | 2 % | 144.93 | 2.90 |
|  |  | Costos directes |  |  | 147.83 |
