# Lluminària de superfície "LLEDÓ"

- Propietat de l'arxiu: CYPE INGENIEROS, S.A.
- Format: FIEBDC-3/2002
- Divisa: EUR
- Costos indirectes: 3.00 %
- IVA: 21.00 %

## I Instal·lacions

### II Il·luminació

#### III Interior

**III145** U Lluminària de superfície "LLEDÓ".
Lluminària lineal de sostre, no regulable, amb cos d'alumini extrudit de color blanc, sèrie Line 50 S, referència 2963120830000BM "LLEDÓ", de 25 W, alimentació a 220/240 V i 50-60 Hz, de 50x1950x75 mm, amb llum LED LED830, temperatura de color 3000 K, difusor de policarbonat òpal color gel, índex de reproducció cromàtica major de 80, flux lluminós 1950 lúmens, grau de protecció IP20, amb kit d'inici i final de línia per a lluminària lineal, referència 296300000000BKV2 i elements de fixació per a instal·lació de lluminària de superfície, referència 2933000000000. Instal·lació en superfície.
Inclou: Replanteig. Muntatge, connexionat i comprovació del seu correcte funcionament.
Criteri d'amidament de projecte: Nombre d'unitats previstes, segons documentació gràfica de Projecte.
Criteri de mesura d'obra: Es mesurarà el nombre d'unitats realment executades segons especificacions de Projecte.

| Codi | Ut | Descripció | Rendiment | Preu | Import |
|---|---|---|---|---|---|
| mt34lle130bk | U | Lluminària lineal de sostre, no regulable, amb cos d'alumini extrudit de color blanc, sèrie Line 50 S, referència 2963120830000BM "LLEDÓ", de 25 W, alimentació a 220/240 V i 50-60 Hz, de 50x1950x75 mm, amb llum LED LED830, temperatura de color 3000 K, difusor de policarbonat òpal color gel, índex de reproducció cromàtica major de 80, flux lluminós 1950 lúmens, grau de protecció IP20. (material) | 1.000 | 197.14 | 197.14 |
| mt34lle131b | U | Kit d'inici i final de línia per a lluminària lineal, referència 296300000000BKV2 "LLEDÓ", amb reglets de connexió. (material) | 1.000 | 29.96 | 29.96 |
| mt34lle134a | U | Elements de fixació per a instal·lació de lluminària de superfície, referència 2933000000000 "LLEDÓ". (material) | 1.000 | 5.02 | 5.02 |
| mo003 | h | Oficial 1ª electricista. (mà d'obra) | 0.372 | 25.32 | 9.42 |
| mo102 | h | Ajudant electricista. (mà d'obra) | 0.372 | 21.74 | 8.09 |
| % | % | Costos directes complementaris | 2 % | 249.63 | 4.99 |
|  |  | Costos directes |  |  | 254.62 |
