# Lluminària lineal, de 1486x85x85 mm, per a 1 làmpada fluorescent T5 de 49 W, model OD-2971 1x49W HF L-1486 mm "ODEL-LUX"

- Propietat de l'arxiu: CYPE INGENIEROS, S.A.
- Format: FIEBDC-3/2002
- Divisa: EUR
- Costos indirectes: 3.00 %
- IVA: 21.00 %

## I Instal·lacions

### II Il·luminació

#### III Interior

**III150** U Lluminària lineal, de 1486x85x85 mm, per a 1 làmpada fluorescent T5 de 49 W, model OD-2971 1x49W HF L-1486 mm "ODEL-LUX".
Subministrament i instal·lació de lluminària lineal, de 1486x85x85 mm, per a 1 làmpada fluorescent T5 de 49 W, model OD-2971 1x49W HF L-1486 mm "ODEL-LUX", amb cos de lluminària format per perfils d'alumini extrudit, termoesmaltat gris RAL 9006; tapes finals; difusor òpal d'alta transmitància; reflector interior termoesmaltat, blanc; protecció IP 20. Inclús làmpades.
Inclou: Replanteig. Muntatge, connexionat i comprovació del seu correcte funcionament.
Criteri d'amidament de projecte: Nombre d'unitats previstes, segons documentació gràfica de Projecte.
Criteri de mesura d'obra: Es mesurarà el nombre d'unitats realment executades segons especificacions de Projecte.

| Codi | Ut | Descripció | Rendiment | Preu | Import |
|---|---|---|---|---|---|
| mt34ode470za | U | Lluminària lineal, de 1486x85x85 mm, per a 1 làmpada fluorescent T5 de 49 W, model OD-2971 1x49W HF L-1486 mm "ODEL-LUX", amb cos de lluminària format per perfils d'alumini extrudit, termoesmaltat gris RAL 9006; tapes finals; difusor òpal d'alta transmitància; reflector interior termoesmaltat, blanc; protecció IP 20. (material) | 1.000 | 149.43 | 149.43 |
| mt34tuf010f | U | Tub fluorescent T5 de 49 W. (material) | 1.000 | 6.21 | 6.21 |
| mo003 | h | Oficial 1ª electricista. (mà d'obra) | 0.254 | 24.08 | 6.12 |
| mo102 | h | Ajudant electricista. (mà d'obra) | 0.254 | 20.65 | 5.25 |
| % | % | Costos directes complementaris | 2 % | 167.01 | 3.34 |
|  |  | Costos directes |  |  | 170.35 |
