# Plafó de sostre, de 330 mm de diàmetre i 105 mm d'altura, per a 1 làmpada halògena QT 32 de 100 W, model 7301 "LIMBURG"

- Propietat de l'arxiu: CYPE INGENIEROS, S.A.
- Format: FIEBDC-3/2002
- Divisa: EUR
- Costos indirectes: 3.00 %
- IVA: 21.00 %

## I Instal·lacions

### II Il·luminació

#### III Interior

**III170** U Plafó de sostre, de 330 mm de diàmetre i 105 mm d'altura, per a 1 làmpada halògena QT 32 de 100 W, model 7301 "LIMBURG".
Subministrament i instal·lació de plafó de sostre, de 330 mm de diàmetre i 105 mm d'altura, per a 1 làmpada halògena QT 32 de 100 W, model 7301 "LIMBURG", amb cos de lluminària d'alumini RAL 9010, difusor de vidre bufat òpal llis mat, protecció IP 55 i aïllament classe F. Inclús làmpades.
Inclou: Replanteig. Muntatge, connexionat i comprovació del seu correcte funcionament.
Criteri d'amidament de projecte: Nombre d'unitats previstes, segons documentació gràfica de Projecte.
Criteri de mesura d'obra: Es mesurarà el nombre d'unitats realment executades segons especificacions de Projecte.

| Codi | Ut | Descripció | Rendiment | Preu | Import |
|---|---|---|---|---|---|
| mt34lim010b | U | Plafó de sostre, de 330 mm de diàmetre i 105 mm d'altura, per a 1 làmpada halògena QT 32 de 100 W, model 7301 "LIMBURG", amb cos de lluminària d'alumini RAL 9010, difusor de vidre bufat òpal llis mat, protecció IP 55 i aïllament classe F. (material) | 1.000 | 160.13 | 160.13 |
| mt34lha010c | U | Làmpada halògena QT 32 de 100 W. (material) | 1.000 | 9.77 | 9.77 |
| mo003 | h | Oficial 1ª electricista. (mà d'obra) | 0.254 | 24.08 | 6.12 |
| mo102 | h | Ajudant electricista. (mà d'obra) | 0.254 | 20.65 | 5.25 |
| % | % | Costos directes complementaris | 2 % | 181.27 | 3.63 |
|  |  | Costos directes |  |  | 184.90 |
