# Lluminària de taula orientable, de 725x220x55 mm, per a 1 làmpada fluorescent TC-L de 55 W, model NOA Mesa 1x55W TC-L Titanio "L&D"

- Propietat de l'arxiu: CYPE INGENIEROS, S.A.
- Format: FIEBDC-3/2002
- Divisa: EUR
- Costos indirectes: 3.00 %
- IVA: 21.00 %

## I Instal·lacions

### II Il·luminació

#### III Interior

**III190** U Lluminària de taula orientable, de 725x220x55 mm, per a 1 làmpada fluorescent TC-L de 55 W, model NOA Mesa 1x55W TC-L Titanio "L&D".
Subministrament i instal·lació de lluminària de taula orientable, de 725x220x55 mm, per a 1 làmpada fluorescent TC-L de 55 W, model NOA Mesa 1x55W TC-L Titanio "L&D", amb cos de lluminària d'alumini, color titani; difusor acrílic microprismàtic de llum directa i difusor acrílic transparent de llum indirecta; protecció IP 20 i aïllament classe F; detector de moviment; interruptor amb cèl·lula fotoelèctrica; pal de 1,1 m d'altura i sistema d'ancoratge d'acer inoxidable. Inclús làmpades.
Inclou: Muntatge, connexionat i comprovació del seu correcte funcionament.
Criteri d'amidament de projecte: Nombre d'unitats previstes, segons documentació gràfica de Projecte.
Criteri de mesura d'obra: Es mesurarà el nombre d'unitats realment executades segons especificacions de Projecte.

| Codi | Ut | Descripció | Rendiment | Preu | Import |
|---|---|---|---|---|---|
| mt34lyd160b | U | Lluminària de taula orientable, de 725x220x55 mm, per a 1 làmpada fluorescent TC-L de 55 W, model NOA Mesa 1x55W TC-L Titanio "L&D", amb cos de lluminària d'alumini, color titani; difusor acrílic microprismàtic de llum directa i difusor acrílic transparent de llum indirecta; protecció IP 20 i aïllament classe F; detector de moviment; interruptor amb cèl·lula fotoelèctrica; pal de 1,1 m d'altura i sistema d'ancoratge d'acer inoxidable. (material) | 1.000 | 675.68 | 675.68 |
| mt34tuf020j | U | Làmpada fluorescent compacta TC-L de 55 W. (material) | 1.000 | 5.52 | 5.52 |
| mo003 | h | Oficial 1ª electricista. (mà d'obra) | 0.153 | 24.08 | 3.68 |
| mo102 | h | Ajudant electricista. (mà d'obra) | 0.153 | 20.65 | 3.16 |
| % | % | Costos directes complementaris | 2 % | 688.04 | 13.76 |
|  |  | Costos directes |  |  | 701.80 |
