# Projector sobre carril electrificat monofàsic "LLEDÓ"

- Propietat de l'arxiu: CYPE INGENIEROS, S.A.
- Format: FIEBDC-3/2002
- Divisa: EUR
- Costos indirectes: 3.00 %
- IVA: 21.00 %

## I Instal·lacions

### II Il·luminació

#### III Interior

**III216** U Projector sobre carril electrificat monofàsic "LLEDÓ".
Projector d'alumini injectat, de color negre, amb tija d'alumini anoditzat acabat brillant i caixa portaequips de compost termoplàstic, no regulable, sèrie Carso CSH Retail, referència 81151PV9300PPOX "LLEDÓ", de 16 W, alimentació a 220/240 V i 50-60 Hz, de 67 de diàmetre i 145 mm d'altura, amb llum LED no reemplaçable LED930+, temperatura de color 3000 K, òptica formada per reflector d'alt rendiment, feix de llum intensiu 15°, índex de reproducció cromàtica major de 95, flux lluminós 742 lúmens, grau de protecció IP20. Instal·lació sobre carril electrificat monofàsic.
Inclou: Replanteig. Muntatge, connexionat i comprovació del seu correcte funcionament.
Criteri d'amidament de projecte: Nombre d'unitats previstes, segons documentació gràfica de Projecte.
Criteri de mesura d'obra: Es mesurarà el nombre d'unitats realment executades segons especificacions de Projecte.
Criteri de valoració econòmica: El preu no inclou el carril electrificat monofàsic.

| Codi | Ut | Descripció | Rendiment | Preu | Import |
|---|---|---|---|---|---|
| mt34lle230a | U | Projector per a carril electrificat monofàsic, d'alumini injectat, de color negre, amb tija d'alumini anoditzat acabat brillant i caixa portaequips de compost termoplàstic, no regulable, sèrie Carso CSH Retail, referència 81151PV9300PPOX "LLEDÓ", de 16 W, alimentació a 220/240 V i 50-60 Hz, de 67 de diàmetre i 145 mm d'altura, amb llum LED no reemplaçable LED930+, temperatura de color 3000 K, òptica formada per reflector d'alt rendiment, feix de llum intensiu 15°, índex de reproducció cromàtica major de 95, flux lluminós 742 lúmens, grau de protecció IP20. (material) | 1.000 | 153.83 | 153.83 |
| mo003 | h | Oficial 1ª electricista. (mà d'obra) | 0.124 | 25.32 | 3.14 |
| mo102 | h | Ajudant electricista. (mà d'obra) | 0.124 | 21.74 | 2.70 |
| % | % | Costos directes complementaris | 2 % | 159.67 | 3.19 |
|  |  | Costos directes |  |  | 162.86 |
