# Lluminària instal·lada en la superfície del sostre o de la paret, de 210x120x100 mm, per a 1 làmpada incandescent A 60 de 60 W, 2601 "BEGA"

- Propietat de l'arxiu: CYPE INGENIEROS, S.A.
- Format: FIEBDC-3/2002
- Divisa: EUR
- Costos indirectes: 3.00 %
- IVA: 21.00 %

## I Instal·lacions

### II Il·luminació

#### IIX Exterior

**IIX005** U Lluminària instal·lada en la superfície del sostre o de la paret, de 210x120x100 mm, per a 1 làmpada incandescent A 60 de 60 W, 2601 "BEGA".
Subministrament i instal·lació de lluminària instal·lada en la superfície del sostre o de la paret, de 210x120x100 mm, per a 1 làmpada incandescent A 60 de 60 W, 2601 "BEGA", amb cos de lluminària d'alumini injectat i acer inoxidable, vidre transparent amb estructura òptica, portalàmpades E 27, classe de protecció I, grau de protecció IP 65, aïllament classe F. Inclús làmpades.
Inclou: Replanteig. Muntatge, connexionat i comprovació del seu correcte funcionament.
Criteri d'amidament de projecte: Nombre d'unitats previstes, segons documentació gràfica de Projecte.
Criteri de mesura d'obra: Es mesurarà el nombre d'unitats realment executades segons especificacions de Projecte.

| Codi | Ut | Descripció | Rendiment | Preu | Import |
|---|---|---|---|---|---|
| mt34beg010ma | U | Lluminària per instal·lar en la superfície del sostre o de la paret, de 210x120x100 mm, per a 1 làmpada incandescent A 60 de 60 W, 2601 "BEGA", amb cos de lluminària d'alumini injectat i acer inoxidable, vidre transparent amb estructura òptica, portalàmpades E 27, classe de protecció I, grau de protecció IP 65, aïllament classe F. (material) | 1.000 | 133.46 | 133.46 |
| mt34lin010a | U | Làmpada incandescent A 60 de 60 W. (material) | 1.000 | 1.57 | 1.57 |
| mo003 | h | Oficial 1ª electricista. (mà d'obra) | 0.191 | 24.08 | 4.60 |
| mo102 | h | Ajudant electricista. (mà d'obra) | 0.191 | 20.65 | 3.94 |
| % | % | Costos directes complementaris | 2 % | 143.57 | 2.87 |
|  |  | Costos directes |  |  | 146.44 |
