# Claraboia de cúpula fixa parabòlica monovalva

- Propietat de l'arxiu: CYPE INGENIEROS, S.A.
- Format: FIEBDC-3/2002
- Divisa: EUR
- Costos indirectes: 3.00 %
- IVA: 21.00 %

## Q Cobertes

### QL Llanternons

#### QLC Claraboies prefabricades

**QLC010** U Claraboia de cúpula fixa parabòlica monovalva, de polimetilmetacrilat (PMMA), de base quadrada, llum de buit 40x40 cm, fins i tot sòcol de 25 cm d'altura, realitzat amb fàbrica de maó ceràmic buit de 29x14x7, rebuts amb morter de ciment, industrial, M-5.
Subministrament i muntatge de claraboia de cúpula fixa parabòlica monovalva, de polimetilmetacrilat (PMMA), de base quadrada, llum de buit 40x40 cm, fins i tot sòcol de 25 cm d'altura, realitzat amb fàbrica de maó ceràmic buit de 29x14x7, rebuts amb morter de ciment, industrial, M-5; fixació estanca de cúpula a obra amb tirafons i col·locació de caputxons protectors.
Inclou: Col·locació i fixació de la cúpula al zócalo d'obra. Protecció i impermeabilització rematant el sòcol. Col·locació dels elements d'estanquitat del junt sòcol-cúpula. Col·locació dels elements de protecció i estanquitat de les fixacions.
Criteri d'amidament de projecte: Nombre d'unitats previstes, segons documentació gràfica de Projecte.
Criteri de mesura d'obra: Es mesurarà el nombre d'unitats realment executades segons especificacions de Projecte.

| Codi | Ut | Descripció | Rendiment | Preu | Import |
|---|---|---|---|---|---|
| mt14iea020c | kg | Emulsió asfàltica aniònica amb càrregues tipus EB, segons UNE 104231. (material) | 0.406 | 1.60 | 0.65 |
| mt14lga010eb | m² | Làmina de betum modificat amb elastòmer SBS, LBM(SBS)-50/G-FP, de 3,5 mm d'espessor, massa nominal 5 kg/m², amb armadura de feltre de polièster reforçat i estabilitzat de 150 g/m², amb autoprotecció mineral de color gris. Segons UNE-EN 13707. (material) | 0.546 | 6.94 | 3.79 |
| mt04lcc010b | U | Maó ceràmic buit (totxana), per revestir, 29x14x7 cm, segons UNE-EN 771-1. (material) | 18.000 | 0.16 | 2.88 |
| mt08aaa010a | m³ | Aigua. (material) | 0.006 | 1.50 | 0.01 |
| mt09mif010ca | t | Morter industrial per a obra de paleta, de ciment, color gris, categoria M-5 (resistència a compressió 5 N/mm²), subministrat en sacs, segons UNE-EN 998-2. (material) | 0.036 | 32.25 | 1.16 |
| mt21mat010apa | U | Claraboia de cúpula fixa parabòlica monovalva, de polimetilmetacrilat (PMMA), de base quadrada, llum de buit 40x40 cm. Segons UNE-EN 1873. (material) | 1.000 | 47.78 | 47.78 |
| mt21cms010 | U | Material auxiliar per instal·lació, muntatge i fixació de claraboia prefabricada. (material) | 1.689 | 2.25 | 3.80 |
| op00amo010 |  | Mola o radial. | 1.000 | 0.00 | 0.00 |
| mo029 | h | Oficial 1ª aplicador de làmines impermeabilitzants. (mà d'obra) | 0.424 | 23.30 | 9.88 |
| mo067 | h | Ajudant aplicador de làmines impermeabilitzants. (mà d'obra) | 0.424 | 20.68 | 8.77 |
| mo011 | h | Oficial 1ª muntador. (mà d'obra) | 0.446 | 24.08 | 10.74 |
| mo080 | h | Ajudant muntador. (mà d'obra) | 1.325 | 20.68 | 27.40 |
| mo113 | h | Peó ordinari construcció. (mà d'obra) | 0.126 | 19.47 | 2.45 |
| % | % | Costos directes complementaris | 2 % | 119.31 | 2.39 |
|  |  | Costos directes |  |  | 121.70 |
