# Rehabilitació energètica en el sistema d'enllumenat del edifici mitjançant la substitució de lluminària existent encastada per lluminària de sostre Downlight

- Propietat de l'arxiu: CYPE INGENIEROS, S.A.
- Format: FIEBDC-3/2002
- Divisa: EUR
- Costos indirectes: 3.00 %
- IVA: 21.00 %

## Z Rehabilitació energètica

### ZI Il·luminació

#### ZIB Aparells d'il·luminació

**ZIB010** U Rehabilitació energètica en el sistema d'enllumenat del edifici mitjançant la substitució de lluminària existent encastada per lluminària de sostre Downlight, de 220 mm de diàmetre i 100 mm d'altura, per a 2 làmpades fluorescents compactes dobles TC-DEL de 26 W, model LD-DL/E 200 2x26W TC-DEL "L&D", encastada, previ desmuntatge de la lluminària amb mitjans manuals i càrrega manual del material desmuntat sobre camió o contenidor.
Rehabilitació energètica en el sistema d'enllumenat del edifici mitjançant la substitució de lluminària existent encastada per lluminària de sostre Downlight, de 220 mm de diàmetre i 100 mm d'altura, per a 2 làmpades fluorescents compactes dobles TC-DEL de 26 W, model LD-DL/E 200 2x26W TC-DEL "L&D", encastada. Inclús desmuntatge de la lluminària existent amb mitjans manuals, neteja de restes, retirada i càrrega manual sobre camió o contenidor. Totalment muntada, connexionada i comprovada.
Inclou: Desmuntatge dels elements amb mitjans manuals. Retirada i apilament del material desmuntat. Neteja de les restes de l'obra. Càrrega del material desmuntat i restes d'obra sobre camió o contenidor. Replanteig. Muntatge, fixació i nivellació. Connexionat. Col·locació de làmpades i accessoris.
Criteri d'amidament de projecte: Nombre d'unitats previstes, segons documentació gràfica de Projecte.
Criteri de mesura d'obra: Es mesurarà el nombre d'unitats realment executades segons especificacions de Projecte.

| Codi | Ut | Descripció | Rendiment | Preu | Import |
|---|---|---|---|---|---|
| mt34lyd080b | U | Lluminària de sostre Downlight, de 220 mm de diàmetre i 100 mm d'altura, per a 2 làmpades fluorescents compactes dobles TC-DEL de 26 W, model LD-DL/E 200 2x26W TC-DEL "L&D"; cercle embellidor d'alumini injectat, termoesmaltat, blanc; reflector d'alumini amb acabat especular; protecció IP 20 i aïllament classe F. (material) | 1.000 | 105.87 | 105.87 |
| mt34tuf020q | U | Làmpada fluorescent compacta TC-DEL de 26 W. (material) | 2.000 | 4.47 | 8.94 |
| mo003 | h | Oficial 1ª electricista. (mà d'obra) | 0.617 | 24.08 | 14.86 |
| mo102 | h | Ajudant electricista. (mà d'obra) | 0.617 | 20.65 | 12.74 |
| % | % | Costos directes complementaris | 2 % | 142.41 | 2.85 |
|  |  | Costos directes |  |  | 145.26 |
