# Lluminària, de 1276x170x100 mm, per a 2 làmpades fluorescents TL de 36 W, model OD-8551 2x36 AF Metacrilato "ODEL-LUX"

- Propietat de l'arxiu: CYPE INGENIEROS, S.A.
- Format: FIEBDC-3/2002
- Divisa: EUR
- Costos indirectes: 3.00 %
- IVA: 21.00 %

**III010** U Lluminària, de 1276x170x100 mm, per a 2 làmpades fluorescents TL de 36 W, model OD-8551 2x36 AF Metacrilato "ODEL-LUX".
Subministrament i instal·lació de lluminària, de 1276x170x100 mm, per a 2 làmpades fluorescents TL de 36 W, model OD-8551 2x36 AF Metacrilato "ODEL-LUX", amb cos de polièster reforçat amb fibra de vidre; reflector interior de xapa d'acer, termoesmaltat, blanc; difusor de metacrilat; balast magnètic; protecció IP 65 i rendiment major del 65%. Inclús làmpades.
Inclou: Replanteig. Muntatge, connexionat i comprovació del seu correcte funcionament.
Criteri d'amidament de projecte: Nombre d'unitats previstes, segons documentació gràfica de Projecte.
Criteri de mesura d'obra: Es mesurarà el nombre d'unitats realment executades segons especificacions de Projecte.

| Codi | Ut | Descripció | Rendiment | Preu | Import |
|---|---|---|---|---|---|
| mt34ode100qee | U | Lluminària, de 1276x170x100 mm, per a 2 làmpades fluorescents TL de 36 W, model OD-8551 2x36 AF Metacrilato "ODEL-LUX", amb cos de polièster reforçat amb fibra de vidre; reflector interior de xapa d'acer, termoesmaltat, blanc; difusor de metacrilat; balast magnètic; protecció IP 65 i rendiment major del 65%. (material) | 1.000 | 26.02 | 26.02 |
| mt34tuf010l | U | Tub fluorescent TL de 36 W. (material) | 2.000 | 7.21 | 14.42 |
| mo003 | h | Oficial 1ª electricista. (mà d'obra) | 0.381 | 24.08 | 9.17 |
| mo102 | h | Ajudant electricista. (mà d'obra) | 0.381 | 20.65 | 7.87 |
| % | % | Costos directes complementaris | 2 % | 57.48 | 1.15 |
|  |  | Costos directes |  |  | 58.63 |
