# Lluminària de sostre Downlight, de 260 mm de diàmetre i 100 mm d'altura, per a 2 làmpades fluorescents compactes dobles TC-D de 18 W, model LD-DL/E 240 2x18W TC-D "L&D"

- Propietat de l'arxiu: CYPE INGENIEROS, S.A.
- Format: FIEBDC-3/2002
- Divisa: EUR
- Costos indirectes: 3.00 %
- IVA: 21.00 %

**III100** U Lluminària de sostre Downlight, de 260 mm de diàmetre i 100 mm d'altura, per a 2 làmpades fluorescents compactes dobles TC-D de 18 W, model LD-DL/E 240 2x18W TC-D "L&D".
Subministrament i instal·lació de lluminària de sostre Downlight, de 260 mm de diàmetre i 100 mm d'altura, per a 2 làmpades fluorescents compactes dobles TC-D de 18 W, model LD-DL/E 240 2x18W TC-D "L&D"; cercle embellidor d'alumini injectat, termoesmaltat, blanc; reflector d'alumini amb acabat especular; protecció IP 20 i aïllament classe F. Inclús làmpades.
Inclou: Replanteig. Muntatge, connexionat i comprovació del seu correcte funcionament.
Criteri d'amidament de projecte: Nombre d'unitats previstes, segons documentació gràfica de Projecte.
Criteri de mesura d'obra: Es mesurarà el nombre d'unitats realment executades segons especificacions de Projecte.
Criteri de valoració econòmica: El preu no inclou les ajudes de paleta per a instal·lacions.

| Codi | Ut | Descripció | Rendiment | Preu | Import |
|---|---|---|---|---|---|
| mt34lyd030q | U | Lluminària de sostre Downlight, de 260 mm de diàmetre i 100 mm d'altura, per a 2 làmpades fluorescents compactes dobles TC-D de 18 W, model LD-DL/E 240 2x18W TC-D "L&D"; cercle embellidor d'alumini injectat, termoesmaltat, blanc; reflector d'alumini amb acabat especular; protecció IP 20 i aïllament classe F. (material) | 1.000 | 113.02 | 113.02 |
| mt34tuf020n | U | Làmpada fluorescent compacta TC-D de 18 W. (material) | 2.000 | 4.47 | 8.94 |
| mo003 | h | Oficial 1ª electricista. (mà d'obra) | 0.509 | 24.08 | 12.26 |
| mo102 | h | Ajudant electricista. (mà d'obra) | 0.509 | 20.65 | 10.51 |
| % | % | Costos directes complementaris | 2 % | 144.73 | 2.89 |
|  |  | Costos directes |  |  | 147.62 |
