# Lluminària encastada tipus Downlight "LLEDÓ"

- Propietat de l'arxiu: CYPE Ingenieros S.A.
- Format: FIEBDC-3/2016
- Programa: Generador de preus de la construcció. CYPE Ingenieros, S.A.
- Data: 02/11/2021
- Divisa: EUR
- Costos indirectes: 3 %
- IVA: 21 %

## I Instal·lacions

### II Il·luminació

#### III Interior

**III105** U Lluminària encastada tipus Downlight "LLEDÓ".
Lluminària circular fixa de sostre tipus Downlight, no regulable, sèrie Advance 90, referència 001520V3 "LLEDÓ", de 11 W, alimentació a 220/240 V i 50-60 Hz, de 97,5 mm de diàmetre d'encastament i 112 mm d'altura, amb llum LED no reemplaçable LED930, temperatura de color 3000 K, òptica formada per reflector recobert amb alumini vaporitzat, acabat molt brillant, d'alt rendiment, feix de llum intensiu 29°, cercle embellidor d'alumini injectat, acabat termoesmaltat, de color blanc, índex d'enlluernament unificat menor de 19, índex de reproducció cromàtica major de 90, flux lluminós 893 lúmens, grau de protecció IP20, amb fleixos de fixació. Instal·lació encastada.
Inclou: Replanteig. Muntatge, connexionat i comprovació del seu correcte funcionament.
Criteri d'amidament de projecte: Nombre d'unitats previstes, segons documentació gràfica de Projecte.
Criteri de mesura d'obra: Es mesurarà el nombre d'unitats realment executades segons especificacions de Projecte.

| Codi | Ut | Descripció | Rendiment | Preu | Import |
|---|---|---|---|---|---|
| mt34lle010aa | U | Lluminària circular fixa de sostre tipus Downlight, no regulable, sèrie Advance 90, referència 001520V3 "LLEDÓ", de 11 W, alimentació a 220/240 V i 50-60 Hz, de 97,5 mm de diàmetre d'encastament i 112 mm d'altura, amb llum LED no reemplaçable LED930, temperatura de color 3000 K, òptica formada per reflector recobert amb alumini vaporitzat, acabat molt brillant, d'alt rendiment, feix de llum intensiu 29°, cercle embellidor d'alumini injectat, acabat termoesmaltat, de color blanc, índex d'enlluernament unificat menor de 19, índex de reproducció cromàtica major de 90, flux lluminós 893 lúmens, grau de protecció IP20, amb fleixos de fixació, per a encastar. (material) | 1 | 122.29 | 122.290 |
| mo003 | h | Oficial 1ª electricista. (mà d'obra) | 0.372 | 25.32 | 9.419 |
| mo102 | h | Ajudant electricista. (mà d'obra) | 0.372 | 21.74 | 8.087 |
| % | % | Costos directes complementaris | 2 % | 139.796 | 2.796 |
|  |  | Costos directes |  |  | 142.592 |
