# Lluminària industrial suspesa tipus Downlight, de 415 mm de diàmetre i 460 mm d'altura, per a làmpada de vapor de mercuri el·lipsoïdal HME de 125 W

- Propietat de l'arxiu: CYPE INGENIEROS, S.A.
- Format: FIEBDC-3/2002
- Divisa: EUR
- Costos indirectes: 3.00 %
- IVA: 21.00 %

**III120** U Lluminària industrial suspesa tipus Downlight, de 415 mm de diàmetre i 460 mm d'altura, per a làmpada de vapor de mercuri el·lipsoïdal HME de 125 W.
Subministrament i instal·lació de lluminària industrial suspesa tipus Downlight, de 415 mm de diàmetre i 460 mm d'altura, per a làmpada de vapor de mercuri el·lipsoïdal HME de 125 W, amb cos d'alumini extrudit lacat en color blau amb equip d'encesa magnètic; grau de protecció IP 20; reflector de policarbonat. Inclús làmpades.
Inclou: Replanteig. Muntatge, connexionat i comprovació del seu correcte funcionament.
Criteri d'amidament de projecte: Nombre d'unitats previstes, segons documentació gràfica de Projecte.
Criteri de mesura d'obra: Es mesurarà el nombre d'unitats realment executades segons especificacions de Projecte.

| Codi | Ut | Descripció | Rendiment | Preu | Import |
|---|---|---|---|---|---|
| mt34lam150be | U | Lluminària industrial suspesa tipus Downlight, de 415 mm de diàmetre i 460 mm d'altura, per a làmpada de vapor de mercuri el·lipsoïdal HME de 125 W, amb cos d'alumini extrudit lacat en color blau amb equip d'encesa magnètic; grau de protecció IP 20; reflector de policarbonat. (material) | 1.000 | 166.58 | 166.58 |
| mt34lvp010c | U | Làmpada de vapor de mercuri, 125 W. (material) | 1.000 | 6.58 | 6.58 |
| mo003 | h | Oficial 1ª electricista. (mà d'obra) | 0.254 | 24.08 | 6.12 |
| mo102 | h | Ajudant electricista. (mà d'obra) | 0.254 | 20.65 | 5.25 |
| % | % | Costos directes complementaris | 2 % | 184.53 | 3.69 |
|  |  | Costos directes |  |  | 188.22 |
