# Peça per a carril electrificat trifàsic "LLEDÓ"

- Propietat de l'arxiu: CYPE Ingenieros S.A.
- Format: FIEBDC-3/2016
- Programa: Generador de preus de la construcció. CYPE Ingenieros, S.A.
- Data: 02/11/2021
- Divisa: EUR
- Costos indirectes: 3 %
- IVA: 21 %

## I Instal·lacions

### II Il·luminació

#### III Interior

**III206** U Peça per a carril electrificat trifàsic "LLEDÓ".
Presa de corrent amb presa a terra a la dreta, de color negre, per a carril electrificat trifàsic universal, model VINXTS112 "LLEDÓ".
Inclou: Replanteig i traçat. Muntatge, connexionat i comprovació del seu correcte funcionament.
Criteri d'amidament de projecte: Nombre d'unitats previstes, segons documentació gràfica de Projecte.
Criteri de mesura d'obra: Es mesurarà el nombre d'unitats realment executades segons especificacions de Projecte.

| Codi | Ut | Descripció | Rendiment | Preu | Import |
|---|---|---|---|---|---|
| mt34ctl020a | U | Presa de corrent amb presa a terra a la dreta, de color negre, per a carril electrificat trifàsic universal, model VINXTS112 "LLEDÓ". (material) | 1 | 9.19 | 9.190 |
| mo003 | h | Oficial 1ª electricista. (mà d'obra) | 0.186 | 25.32 | 4.710 |
| mo102 | h | Ajudant electricista. (mà d'obra) | 0.186 | 21.74 | 4.044 |
| % | % | Costos directes complementaris | 2 % | 17.944 | 0.359 |
|  |  | Costos directes |  |  | 18.303 |
